# Instandsetzung Wegeflächen im Goethepark, Godramstein - Frankweiler und Hauptfriedhof (Rückseite)
Angebotsaufforderung (GAEB DA XML 3.2, DA83)
Projekt: Wegesanierung 2026
Währung: EUR
Vergabeart: Beschränkte Ausschreibung
Eröffnung: 24.09.2026 11:00:00
Abgabeort: ZVS Langstraße 9
Auftraggeber: Stadtverwaltung Landau in der Pfalz, Stadtbauamt - Mobilität und Infrastruktu, Königstraße 21, 76829 Landau in der Pfalz
Erstellt mit: AVAPLAN, AVAPLAN win64bit 26.1.0.4335, 25.08.2026

## Vorbemerkung / Vertragstext Abschnitt 1
Vorbemerkungen zum Leistungsverzeichnis Abschnitt 1

Allgemeines:

Im Goethepark in Landau in der Pfalz sind desolate Asphaltwege auf einer Länge von ca. 250m zu sanieren. Es handelt sich hier um den westlichen Wegeabschnitt zwischen Zweibrücker Straße und Parkstraße. Die Wege weisen eine Breite von ca. 3,00 m auf und befinden sich zwischen Pflanz- und Rasenflächen.

Angaben zur Baustelle:

Die Zufahrt erfolgt hauptsächlich über die Schlossstraße von Süden her und führt durch den Goethepark zum Baubereich im Norden und Westen über meist asphaltierte und teils wassergebundene Wegeflächen in einer Breite von ca. 3,0m Breite (siehe auch Übersichtsplan). Die Wege können mit leichten Baufahrzeugen bis zu einem zul. Gesamtgewicht von 7,5 t befahren werden. Beschädigungen insb. an den wassergebundenen Wegen sind zu vermeiden. Entstandene Schäden gehen zu Lasten des AN und sind unverzüglich zu beseitigen. Bei schlechten Witterungsverhältnissen sind die Flächen nicht zu befahren.

Anschlüsse für Strom und Wasser sind vorhanden. Wasser kann von vorh. Zapfstellen im Park entnommen werden (Typ: GK+C2). Ein Stromanschluss steht zentral im Baufeld zur Verfügung (Typ: CEE, 4x16 Amp).

Flächen für Baustelleneinrichtung und Lagerflächen stehen in einer Größe von ca. 200m2 bauseits auf geschotterten Flächen zur Verfügung und sind nach Abschluss der Arbeiten wieder zu egalisieren und abzuwalzen. Die Lagerflächen befinden sich in unmittelbarer Nähe zur eigentlichen Einbaustelle.

Die Baustelle liegt innerhalb einer öffentlichen, jederzeit zugänglichen Parkanlage. Der unmittelbare Baubereich ist abzusperren und zu sichern. Umgebende Wegeflächen sind für den öffentlichen Rad- und Fußgängerverkehr ständig frei zu halten und nicht für Materiallager o.a. zu verwenden. Der Baubetrieb ist auf den unmittelbaren Baubereich zu beschränken. Bei allen Fahrten durch den Park ist erhöhte Aufmerksamkeit gegeben, auf Radfahrer, Fußgänger, spielende Kinder u.ä. ist besonders zu achten.

Angaben zur Ausführung:

Der vorhandene Weg besteht aus einer Einfassung aus teils defekten Betonplatten und einer desolaten Asphaltdecke. Die Einfassungen sind zu entsorgen und durch eine neue Natursteinpflasterzeile aus bauseits gestelltem Material zu ersetzen. Die vorh. Wegedecke aus einer Asphalttragdeckschicht ist zu säubern und mit Bitumenemulsion anzuspritzen. Fehlstellen sind ggf. mit Binder aufzufüllen. Anschließend erfolgt der Einbau einer Asphaltdeckschicht mittleren Einbaus in ca. 6 cm Stärke.

Mit der Ausführung der Arbeiten (Abschnitt 1)  ist spätestens 10 Tage nach Beauftragung zu beginnen und bis zum 14.12.2026 fertig zu stellen.

Eine Zwischenlagerung von an- oder abzufahrendem Material ist zu vermeiden. In Anspruch genommene Vegetations- oder Wegeflächen sind nach Benutzung in ihren Ausgangszustand zurückzuführen.

Die Flächen sind bis zur Abnahme abzusperren und zu sichern.

## Wegebauarbeiten, Asphaltarbeiten
Datum: 08.08.2019
EP-Anteile: Material; Lohn

### Abschnitt 1 Abschnitt 1 - Goethepark West - Ost

*Hinweis*
Grundlage aller Leistungen sind die Allgemeinen
Technischen Vertragsbedingungen für Bauleistungen
(VOB/C) in der neuesten Fassung zum Zeitpunkt der
Angebotsabgabe und der Bauausführung.

Außerdem gelten
die ZTV SoB-StB,
die ZTV E-StB,
die ZTV Asphalt-StB,
die ZTV Pflaster-StB,
das Merkblatt für Flächenbefestigungen mit
Pflasterdecken und Plattenbelägen (M FP 24),
die TL Asphalt-StB
die TL Pflaster-StB
je in der aktuellsten Fassung.

#### Titel 1.1 Vorbereitende Arbeiten, Baustelleneinrichtung

**1.1.1 Baustelleneinrichtung und Verkehrssicherung**
*** Pauschalposition
Baustelleneinrichtung und Verkehrssicherung
Baustelle einrichten, unterhalten und nach Abschluss der Arbeiten wieder räumen.
Sicherung der Baustelle, Verkehrssicherung und Verkehrsregelung gemäß arbeitsrechtlichen Bestimmungen und der Unfallverhütungsvorschriften. Der Rad- und Fußgängerverkehr innerhalb des Parks sind soweit möglich aufrecht zu erhalten und ggf. umzuleiten. Die Sicherung von eigenen Lagerflächen und Baumaterial durch einen Bauzaun o.ä. ist einzukalkulieren und wird nicht separat vergütet.

Arbeitstägliche Säuberung der Baustelle. Die vorhandenen wassergebundenen Wegedecken, Pflasterbeläge und Asphaltwege im Goethepark sowie die Plattenbeläge am Zugang zur Zweibrücker Straße sind vor Beschädigung zu schützen. Bei baustellenbedingten Verschmutzungen der Verkehrsflächen ist eine arbeitstägliche Reinigung durchzuführen.

Beschädigungen sind unverzüglich dem AG zu melden und zu dokumentieren.

Die Vergütung erfolgt zu 70% nach Beendigung der Abbrucharbeiten und 30% nach Beendigung der Arbeiten bzw. Räumung der Baustelle am Ende der Baumaßnahme.
Menge: 1,000 psch
Kostengruppe - DIN 276/2008: 593

**1.1.2 Bauzaun aufstellen unterhalten räumen**
Bauzaun aufstellen, unterhalten für die Dauer der vertraglichen Ausführungsfrist vorhalten, sichern und anschließend wieder abbauen. Ausführung mit T.L. Schranken, mit Füßen und stabiler Verbindung der Schranken miteinander.

Einschließlich Anbringung von bauseits gestellten Umleitungs- und Hinweisschildern, 1-2mal wechselnd im Bauablauf.

Ausführung in mehreren Teillängen, als Absperrung bzw. Umleitungseinrichtung an Geh- und Radwegen im Goethepark.

Aufstellung auf horizontalen Pflaster- und Asphaltflächen und angrenzender Rasenfläche. 70% des Preises werden nach Aufstellung, 30% nach Beendigung der Baumaßnahme vergütet.
Menge: 250,000 m
Kostengruppe - DIN 276/2008: 593

**1.1.3 Ausbau Bank, Lagerung, Wiedereinbau**
Ausbau Bank, Lagerung, Wiedereinbau
Bank mit Lehne, Länge ca. 2,0 m Metallgestellt mit Holzauflage verschraubt auf Fundament aus Betonfertigteil (liegender Beton-Kantenstein) aufnehmen. Im Baubereich zwischenlagern. Nach Herstellung der Asphaltflächen an gleicher Stelle innerhalb einer Asphaltfläche wieder einbauen, verschrauben. Einschl. Erd-  Fundament und Montagearbeiten.
Menge: 2,000 St
Kostengruppe - DIN 276/2008: 212

**1.1.4 Ausbau Überfahrschutz, lagern, wieder einbauen**
Überfahrschutz aus Pfosten mit Stahldraht ausbauen, lagern, wieder einbauen.
Rundrohrpfosten, Länge ca. 60cm, D ca. 4cm, eingebaut in Betonfundament, ca. 20*20*20 cm. Pfostenabstand i.M. von ca. 3 m. Durchgeführtes Stahlseil herausnehmen. Material lagern, Beton von Pfosten lösen und nach Beendigung der Wegebaumaßnahmen wieder einbauen in Betonfundament. Einschließlich Erd- und Fundamentarbeiten.
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Menge: 50,000 m
Kostengruppe - DIN 276/2008: 532

**1.1.5 Ausbau Betonsteinplatten und entsorgen**
Wegeeinfassung aus Betonsteinplatten ausbauen und entsorgen. Einschließlich Bettung und Rückenstütze aus Beton, Plattengröße 0,245m x 0,5m Plattenstärke 4cm, in geringen Anteilen (ca. 20m) auch Betonpflasterzeile 20-30 cm breit, 2-3 reihig, Betonbettung i.M ca. 15 cm. Baulänge gesamt ca. 500m. Anfallendes Material laden und entsorgen, einschließlich Entsorgungsgebühren.
Plattenband oder Pflasterzeile:
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Plattenband:
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Menge: 500,000 m
Kostengruppe - DIN 276/2008: 212

**1.1.6 Betonfundamente abbrechen, entsorgen**
Vorhandene Betonfundamente von Papierkörben,
und Betonrückenstützen o.ä. ohne Armierung abbrechen, aufnehmen und entsorgen, einschl. Entsorgungsgebühren, Einzelgröße bis 1m³.
Menge: 3,000 m³
Kostengruppe - DIN 276/2008: 212

**1.1.7 Schotter verunreinigt, aufnehmen, entsorgen**
Vorhandener Schotter 0/32, stark verunreinigt durch
Bodeneintrag und Wurzelwerk, Einbaustärke bis 0,3m,
aufnehmen, laden und ordnungsgemäß entsorgen,
einschließlich Entsorgungsgebühren.
Menge: 3,000 m³
Kostengruppe - DIN 276/2008: 212

#### Titel 1.2 Wegebauarbeiten

**1.2.1 Asphalt einschneiden**
Vorhandene Asphaltdecke mittels Fugenschneidgerät in
geradlinigem Schnittverlauf einschneiden, Schnitttiefe 5
bis 10cm. Wegbreiten 3,0m. Ausführung in Teillängen.
Menge: 10,000 m
Kostengruppe - DIN 276/2008: 212

**1.2.2 Grabenaushub für Einfassungen**
Grabenaushub für Einfassungen Natursteinpflasterzeile herstellen
Breite bis ca. 40 cm, Tiefe bis 40 cm. Aushub seitlich zum Wiederverfüllen nach Pflasterzeilenherstellung lagern, wieder einbauen und verdichten. Überschüssigen Aushub laden und auf das Zwischenlager des AG. Einschl. Entsorgungsgebühren. Seitlich angrenzender Bewuchs ist zu schonen und zu erhalten.
Menge: 500,000 m
Kostengruppe - DIN 276/2008: 521

**1.2.3 Zulage für Handaushub**
Zulage für Handaushub
bei vorbeschriebenen Abbrucharbeiten und Aushubarbeiten im Bereich von vorhandenen zu erhaltenden Baumwurzeln, Schächten oder Beregnungseinrichtungen. Aushubtiefe bis 40 cm, Aushubbreite bis 40 cm. Ausführung in Teillängen.
Menge: 50,000 m
Kostengruppe - DIN 276/2008: 212

**1.2.4 Wurzeln ausgraben und entsorgen**
Wurzeln im Wegebereich, D größer 5 cm, die nicht erhalten werden
können, im Zuge der Aushubarbeiten entlang der Randeinfassung mit scharfer Säge glatt abtrennen. Schnittflächen des verbleibenden Wurzelkörpers fachgerecht mit Hilfe eines Wundverschlussmittels behandeln.

Arbeitstiefe bis ca. 0,5m unter OK Gelände, alle abgeschnittene Wurzelenden unter dem Gehweg vollständig ausgraben, aufnehmen und ordnungsgemäß entsorgen, einschl. Entsorgungsgebühren, Abrechnung nach Wiegeschein.

Alle aufgefundenen Wurzeln Durchmesser größer 2cm dürfen nur nach
Rücksprache mit der BL gekappt werden, Wurzeln größer 5 cm sind zu behandeln. Starkwurzeln sind im boden zu belassen und zu schützen.
Menge: 2,000 m³
Kostengruppe - DIN 276/2008: 214

**1.2.5 Großsteinpflaster transportieren**
Großsteinpflaster im Stadtgebiet transportieren
Natursteinpflaster aus Grauwacke-Basalt,
Großsteinpflaster, 15/17/14cm, vorhandene
Pflastersteine im Eigentum der Stadt Landau von Zwischenlager AG, lose als
Schütthaufen gelagert, aufladen, zur Baustelle
transportieren und auf Zwischenlagerfläche abladen.
Transportweg: ca. 5km, einfach
Abrechnung in eingebauter Fläche (ca. 500m x 0,15m Breite)
Menge: 12,000 m³
Kostengruppe - DIN 276/2008: 521

**1.2.6 Großsteinpflaster Randeinfassung herstellen**
Großsteinpflaster Randeinfassung
Natursteinpflaster aus Grauwacke-Basalt, Maße
15/17/14cm, lagernd, einreihig auf mindestens 0,1m
Betonfundament mit einseitiger Rückenstütze aus Beton
C16/20, höhen- und fluchtgerecht mit 1cm Fuge
versetzen, im Abstand von jeweils 8m ist eine Dehnfuge
vorzusehen, Zwischenräume zwischen den Steinen sind bis OK Pflaster mit Mörtel zu verfugen.
Menge: 500,000 m
Kostengruppe - DIN 276/2008: 521

**1.2.7 Säubern der Asphaltdeckschicht**
Säubern der Asphaltdeckschicht mithilfe eines Hochdruck Spül-/Saugwangens einschl. aller erforderlichen Maschinen und Materialien. Evtl. Anfallende Genehmigungen und Kosten sind einzurechnen.
Menge: 950,000 m²
Kostengruppe - DIN 276/2008: 521

**1.2.8 Polymermodifizierte Bitumenemulsion 350g/m²**
Liefern und mit Spritrampe/Spritzmaus gleichmäßig aufbringen einer polymermodifizierten Bitumenemulsion auf gesäuberte Asphaltdeckschicht einsch. aller Nebenarbeiten.
Ansprühmenge C60BP4-S 350g/m²
Menge: 950,000 m²
Kostengruppe - DIN 276/2008: 521

**1.2.9 Asphalttragdeckschicht AC 16 TD liefern, einbauen 5cm**
Asphalttragdeckschicht
ZTV  Asphalt-StB in aktuellster Fassung, in Geh- und Radwegen, Mischgutart
AC 16 BN, Bindemittel Straßenbaubitumen 70/100 TL
Bitumen-StB und DIN EN 12591, homogen gemischt, liefern
und in Fehlstellen einbauen
Menge: 3,000 t
Kostengruppe - DIN 276/2008: 521

**1.2.10 Asphaltdeckschicht AC 8 DN liefern, einbauen 5cm**
Asphalttragdeckschicht
ZTV  Asphalt-StB in aktuellster Fassung, in Geh- und Radwegen, Mischgutart
AC 8 DN, Bindemittel Straßenbaubitumen 70/100 TL
Bitumen-StB und DIN EN 12591, homogen gemischt, liefern
und höhengerecht zwischen Randeinfassungen einbauen,
Schichtdicke im Schnitt 5cm
Menge: 950,000 m²
Kostengruppe - DIN 276/2008: 521

**1.2.11 Asphaltdeckschicht AC 8 DN liefern, einbauen 5cm**
Asphalttragdeckschicht
ZTV  Asphalt-StB in aktuellster Fassung, in Geh- und Radwegen, Mischgutart
AC 8 DN, Bindemittel Straßenbaubitumen 70/100 TL
Bitumen-StB und DIN EN 12591, homogen gemischt, liefern
und höhengerecht zwischen Randeinfassungen einbauen,
Profilausgleich
Menge: 5,000 t
Kostengruppe - DIN 276/2008: 521

**1.2.12 Abstreu 1/3 liefern und einbauen**
Abstreu Magergruß, Splitt 1/3 in Mischung mit Bitumen liefern und einbauen zur Abstumpfung der Asphalttragdeckschicht der Vorposition. Überschüssiges, loses Material ist aufzunehmen und zu entsorgen.
Menge: 950,000 m²
Kostengruppe - DIN 276/2008: 521

#### Titel 1.3 Beleuchtung und Leerrohre

**1.3.1 Leehrrohr liefern und verlegen**
Kabelschutzrohr mit Zugdraht liefern und in Gräben in Fahrbahn- und
Gehwegflächen nach Angabe des AG verlegen. Erschwernisse durch
vorhandene Leitungen werden nicht gesondert vergütet.
Material = PE.
Rohr DN = 110 mm
Außenrohr gewellt, Innenrohr glatt,
mit Doppelsteckmuffe sanddicht und Profildichtung wasserdicht
Farbe = schwarz.
Erforderliche Rohrschnitte zum Verbinden und zum Einführen in Schächte
usw. sind in den EP einzurechnen.
Zugdraht an den Rohrenden jeweils mit 2 m Überstand.
Menge: 250,000 m
Kostengruppe - DIN 276/2008: 445

**1.3.2 Kabelverlegung Belechtungskabel**
Liefern und verlegen eines Kabels für Beleuchtung
NYCY- 4x6 RE/6. Kabel ausziehen und in vorhandenes Leerrohr bzw. auf ein glattes steinfreies Bett
verlegen. Der AN übernimmt die volle Verantwortung für das
ausziehen und verlegen des Kabels sowie die Bereitstellung des
hierfür notwendigen Personals. Inkl. einschleifen des
Beleuchtungskabels in die Fundamente.
Menge: 350,000 m
Kostengruppe - DIN 276/2008: 445

**1.3.3 Sand als Auflager, Umhüllung und Grabenverfüllung**
Liefern und Einbau von Füllmaterial als Boden für Leitungszonen gemäß DIN 4124, für Einbettung von Kabelleerrohren, profilgerecht mit vom AN zu liefernden Stoffen, Material Sand 0/2 mm steinfrei und gesiebt, verdichten, Verdichtungsgrad DPr 97%,
Der Sand muss in einer Schicht von mind. 5 cm auf der Grabensohle eingebracht und verdichtet werden sowie nach der Kabelverlegung eine weitere Schicht von 5 cm über der Leitung aufgebracht werden.
Lieferscheine sind der Schlussrechnung beizulegen.
Menge: 20,000 m³
Kostengruppe - DIN 276/2008: 445

**1.3.4 Trassenwarnband Straßenbeleuchtung**
Liefern und sorgfältig Verlegen eines Trassenwarnbandes im Leitungsgraben über der Leitungszone des Beleuchtungskabels nach Angabe der Bauüberwachung während des lagenweisen Verfüllen des Grabens
ca. 0,1 m über der Kabelachse.
Menge: 350,000 m
Kostengruppe - DIN 276/2008: 445

**1.3.5 Kabelgraben verfüllen**
Leitungsgraben verfüllen bis OK Gelände (+/- 20cm), Material seitlich gelagert,
Leitungsgraben verfüllen nach Betonarbeiten,
Trittfest verdichten
Menge: 10,000 m³
Kostengruppe - DIN 276/2008: 445

**1.3.6 Fundamentrohr liefern und einbauen**
Fundamentrohr zum Einbau von Beleuchtungs- und Schildermasten liefern
und lotrecht einbauen.
Material = PE-HD.
Nennweite = DN 300,
Außenrohr gewellt, Innenrohr glatt,
Rohrlänge = 80 cm.
Seitliche Öffnung für Kabel-/Leerrohreinführung herstellen.
OK Fundamentrohr in befestigten Flächen bis OK Schottertragschicht, bei
Einbau in unbefestigten Flächen bis -10 cm unter OK Befestigung.
Zur Stabilisierung umlaufender 15 cm starker und 20 cm breiter Betonkranz
aus C 16/20 jeweils am Rohrfuß und an Rohroberkante herstellen.
Einschl. erforderlichem Erdaushub und Rückverfüllung einschl. Verdichtung
sowie Abfuhr der verdrängten Massen.
Überschüssiges Aushubmaterial geht in Eigentum des AN über und ist der
Verwertung nach Wahl des AN zuzuführen.
Erforderlicher Aufbruch und Wiederherstellung der Oberflächenbefestigung
wird nach gesonderter OZ vergütet.
Menge: 5,000 St
Kostengruppe - DIN 276/2008: 445

#### Titel 1.4 Vegetationsarbeiten

**1.4.1 Oberboden liefern, auftragen, 30 cm**
Oberboden profilgerecht auftragen,
Bodengruppe 3, 4 und 6 gem. DIN 18915 Teil 1
Auftragsdicke bis 30 cm an Fehl- und Rodungsflächen
Abrechnung nach Auftragsfläche x Auftragsdicken
und zusätzlichem Nachweis über Lieferscheine.
Menge: 10,000 m³
Kostengruppe - DIN 276/2008: 511

**1.4.2 Planum für Vegetationsfläche**
Planum für Vegetationsfläche
Geländeneigung eben, zulässige Abweichung von der Ebenheit 3 cm auf 4 m, Anschlüsse an Einfassungen bündig.
Steine, Fremdkörper, Unkraut und schwer verrottbare Pflanzenteile ablesen, Dauerunkräuter ausgraben, Durchmesser der Steine und Fremdkörper ab 5 cm. Anfallende Stoffe entsorgen.
Menge: 100,000 m²
Kostengruppe - DIN 276/2008: 575

**1.4.3 Dünger für Rasenansaatfläche liefern, aufbringen**
Dünger für Rasenansaatfläche seitlich des Wegs liefern,
organisch- / mineralischer Volldünger, Streumenge
40g/m², Fläche gleichmäßig bestreuen und Dünger leicht
einarbeiten.
Menge: 100,000 m²
Kostengruppe - DIN 276/2008: 575

**1.4.4 Feinplanie für Rasenansaat**
Feinplanie für Rasenansaat seitlich des Wegs
herstellen, Steine größer 3cm, Wurzeln, Unkräuter und
Unrat aufnehmen und entsorgen, Anschlüsse an
angrenzende Beläge bis 2cm unter Oberkante, Abweichung
von Sollhöhe +/- 3cm auf 5m Länge
Menge: 100,000 m²
Kostengruppe - DIN 276/2008: 575

**1.4.5 Rasenfläche einsäen**
Rasen seitlich des Wegs mit zu lieferndem
Gebrauchsrasen Regelsaatgutmischung RSM 2.3  einsäen,
einigeln und abwalzen, Saatgutmenge 20g/m².
Menge: 100,000 m²
Kostengruppe - DIN 276/2008: 575

#### Titel 1.5 Stundenlohnarbeiten

**1.5.1 Stundenlohnarbeiten, Vorarbeiter/-in**
Stundenlohnarbeiten durch Arbeitskräfte auf Anordnung
des AG ausführen, Vorarbeiter/-in.
Menge: 10,000 h
Kostengruppe - DIN 276/2008: 521

**1.5.2 Stundenlohnarbeiten, Arbeiter/-in**
Stundenlohnarbeiten durch Arbeitskräfte auf Anordnung
des AG ausführen, Arbeiter/-in.
Menge: 5,000 h
Kostengruppe - DIN 276/2008: 521

**1.5.3 Lkw, Nutzlast über 3,5 bis 12t**
Lkw, Nutzlast über 3,5 bis 12t auf Anordnung des AG, mit Fahrer.
Menge: 5,000 h
Kostengruppe - DIN 276/2008: 521

**1.5.4 Radlader mit Bedienung**
Radlader mit Bedienung auf Anordnung des AG, mit Bedienung
Menge: 5,000 h
Kostengruppe - DIN 276/2008: 521

**1.5.5 Bagger mit Bedienung**
Bagger mit Bedienung auf Anordnung des AG, mit Bedienung
Menge: 5,000 h
Kostengruppe - DIN 276/2008: 521

### Abschnitt 2 Abschnitt 2 - Wirtschaftsweg 2 Ransgraben

#### Titel 2.1 Baustelleneinrichtung,Hilfeleistungen

**2.1.1 Baustelle einrichten Sämtl.LV-Abschn. und Bauabschnitte* Zufahrt vorh.**
*** Pauschalposition
Geräte, Werkzeuge und sonstige Betriebsmittel, die zur
vertragsgemäßen Ausführung der Bauleistungen erforderlich sind, auf die Baustelle bringen, bereitstellen und soweit der Geräteeinsatz nicht gesondert vergütet
wird - betriebsfertig aufstellen einschl. der dafür
notwendigen Arbeiten. Die erforderlichen festen Anlagen
herstellen.
Baubüros, Unterkünfte, Werkstätten, Lagerschuppen und dgl.,
soweit erforderlich, antransportieren, aufbauen und einrichten.
Strom-, Wasser-, Fernsprechanschluss sowie Entsorgungseinrichtungen und dgl. für die Baustelle, soweit erforderlich,
herstellen.
Bei Bedarf Lagerplätze, sonstige Platzbefestigungen und
Wege im Baustellenbereich anlegen.
Oberbodenarbeiten einschl. Beseitigen von Aufwuchs für die
Baustelleneinrichtung, soweit erforderlich, ausführen.
Flächen beschaffen, sofern die vom AG zur Verfügung gestellten
nicht ausreichen.
Kosten für Vorhalten, Unterhalten und Betreiben der Geräte,
Anlagen und Einrichtungen einschl. Mieten, Pacht, Gebühren
und dgl. werden nicht mit dieser Pauschale, sondern mit den
Einheitspreisen der betreffenden Teilleistungen vergütet.
Soweit nicht für bestimmte Leistungen für das Einrichten der Baustelle gesonderte Positionen im Leistungsverzeichnis
enthalten sind, gilt die Pauschale
für alle Leistungen sämtlicher Abschnitte des Leistungsverzeichnisses.
Zufahrt zu den Baustellen vorhanden.
Menge: 1,000 psch

**2.1.2 Baustellen vorhalten sämtl.LV-Abschnitte**
*** Pauschalposition
Geräte, Anlagen und Einrichtungen für die Dauer der
Baumaßnahme vorhalten, unterhalten, umsetzen und betreiben.
Vorhaltekosten, einschließlich Mieten, Pacht, Gebühren
und dgl. sind einzurechnen.
Soweit nicht für bestimmte Leistungen (z.B. Bedarfsleistungen) für das Vorhalten der Baustelle gesonderte Positionen im Leistungsverzeichnis enthalten
sind, gilt die Pauschale für alle Leistungen
sämtlicher Abschnitte des Leistungsverzeichnisses.
Menge: 1,000 psch

*Hinweis*
Die Zahlung der Position "Baustelle räumen" erfolgt
erst nach Vorlage einer Erklärung des AN, dass alle
Forderungen Dritter abgegolten sind.

**2.1.3 Baustelle räumen Sämtl. LV-Abschn.**
*** Pauschalposition
Baustellen von allen Geräten, Anlagen, Einrichtungen und
dgl. räumen. Benutzte Flächen und Wege entsprechend dem
ursprünglichen Zustand herrichten. Soweit nicht für
bestimmte Leistungen für das Räumen der Baustelle gesonderte Positionen im Leistungsverzeichnis enthalten
sind, gilt die Pauschale
für alle Leistungen sämtlicher Abschnitte des Leistungsverzeichnisses.
Menge: 1,000 psch

**2.1.4 Vermessungspunkte sichern Sämtl.LV-Abschnitte**
Grenz- und Vermessungspunkte im Bereich der Baustelle
und des Arbeitsraumes, sowie an den Umfassungsgrenzen
der Maßnahme durch Verpflockung sichern und die
Sicherung für die Dauer der Bauzeit vorhalten.
Die Punkte sind während der Bauzeit sichtbar zu halten
bzw. zur Endbestandskontrolle sichtbar zu machen.
Im Bedarfsfall, z. B. wegen Verkehrsbehinderung oder
ähnl., sind die Punkte nach der Endkontrolle wieder
anzudecken.
Die Position gilt für alle Leistungen
sämtlicher Abschnitte des Leistungsverzeichnisses.
Menge: 15,000 St

**2.1.5 Baufacharbeiter/-in sämtliche Kosten/Zuschläge**
STLB-Bau 2022-10 091
Stundenlohnarbeiten durch Baufacharbeiter/-in
der Verrechnungssatz für die jeweilige Arbeitskraft umfasst sämtliche Aufwendungen wie Lohn- und Gehaltskosten, Lohn- und Gehaltsnebenkosten, Zuschläge, lohngebundene und lohnabhängige Kosten, sonstige Sozialkosten, Gemeinkosten, Wagnis und Gewinn.
Menge: 2,000 h

**2.1.6 Bauwerker/-in sämtliche Kosten/Zuschläge**
STLB-Bau 2022-10 091
Stundenlohnarbeiten durch Bauwerker/-in
der Verrechnungssatz für die jeweilige Arbeitskraft umfasst sämtliche Aufwendungen wie Lohn- und Gehaltskosten, Lohn- und Gehaltsnebenkosten, Zuschläge, lohngebundene und lohnabhängige Kosten, sonstige Sozialkosten, Gemeinkosten, Wagnis und Gewinn.
Menge: 2,000 h

**2.1.7 Hydraulikbagger Fahrer/-in Tieflöffel Löffel 1-1,5m3**
STLB-Bau 2022-10 091
Hydraulikbagger, mit Fahrer/-in, einsetzen,
der Verrechnungssatz für die jeweilige Arbeitskraft umfasst sämtliche Aufwendungen wie Lohn- und Gehaltskosten, Lohn- und Gehaltsnebenkosten, Zuschläge, lohngebundene und lohnabhängige Kosten, sonstige Sozialkosten, Gemeinkosten, Wagnis und Gewinn,
der Verrechnungssatz für das Gerät umfasst sämtliche Aufwendungen für den Betrieb, Gemeinkosten, Wagnis und Gewinn, Fahrwerk mit Bereifung, mit Tieflöffel, Löffelinhalt 1 bis 1,5 m3.
Menge: 2,000 h

**2.1.8 Radlader Fahrer/-in 37-55kW**
STLB-Bau 2022-10 091
Radlader, mit Fahrer/-in, einsetzen,
der Verrechnungssatz für die jeweilige Arbeitskraft umfasst sämtliche Aufwendungen wie Lohn- und Gehaltskosten, Lohn- und Gehaltsnebenkosten, Zuschläge, lohngebundene und lohnabhängige Kosten, sonstige Sozialkosten, Gemeinkosten, Wagnis und Gewinn,
der Verrechnungssatz für das Gerät umfasst sämtliche Aufwendungen für den Betrieb, Gemeinkosten, Wagnis und Gewinn, Motorleistung 37 bis 55 kW.
Menge: 2,000 h

**2.1.9 Rüttelpl. Bedienungspersonal 10-12kN**
STLB-Bau 2022-10 091
Rüttelplatte, mit Bedienungspersonal, einsetzen,
der Verrechnungssatz für die jeweilige Arbeitskraft umfasst sämtliche Aufwendungen wie Lohn- und Gehaltskosten, Lohn- und Gehaltsnebenkosten, Zuschläge, lohngebundene und lohnabhängige Kosten, sonstige Sozialkosten, Gemeinkosten, Wagnis und Gewinn,
der Verrechnungssatz für das Gerät umfasst sämtliche Aufwendungen für den Betrieb, Gemeinkosten, Wagnis und Gewinn, Wuchtkraft 10 bis 12 kN.
Menge: 2,000 h

**2.1.10 LKW Fahrer/-in 8-12t**
STLB-Bau 2022-10 091
LKW, mit Fahrer/-in, einsetzen,
der Verrechnungssatz für die jeweilige Arbeitskraft umfasst sämtliche Aufwendungen wie Lohn- und Gehaltskosten, Lohn- und Gehaltsnebenkosten, Zuschläge, lohngebundene und lohnabhängige Kosten, sonstige Sozialkosten, Gemeinkosten, Wagnis und Gewinn,
der Verrechnungssatz für das Gerät umfasst sämtliche Aufwendungen für den Betrieb, Gemeinkosten, Wagnis und Gewinn, Nutzlast 8 bis 12 t.
Menge: 2,000 h

**2.1.11 Belastungsfahrzeug als Gegengewicht incl. Fahrer * sämtliche Kosten/Zuschläge**
Belastungsfahrzeug als Gegengewicht (z.B. ausreichend
beladener LKW) bei Kontrollprüfungen einsetzen
für Plattendruckversuch nach DIN 18 134.
Der Verrechnungssatz für die jeweilige Arbeitskraft umfasst sämtliche Aufwendungen wie Lohn- und Gehaltskosten, Lohn- und Gehaltsnebenkosten, Zuschläge, lohngebundene und lohnabhängige Kosten, sonstige Sozialkosten, Gemeinkosten, Wagnis und Gewinn,
der Verrechnungssatz für das Gerät umfasst sämtliche Aufwendungen für den Betrieb, Gemeinkosten, Wagnis und Gewinn, Nutzlast 8 bis 12 t.
Menge: 2,000 h

#### Titel 2.2 Verkehrssicherung

**2.2.1 Verkehrssicherungsmaßnahmen und Verkehrsführung**
*** Pauschalposition
Verkehrssicherung und Verkehrsführung auf Dauer der Maßnahme an den Arbeitsstellen betriebsfertig aufbauen.
Vorhalten, Kontrolle, Wartung, Instandsetzung, Betreiben, ggf. umsetzen und abbauen.
Vorübergehende Verkehrssicherungsmaßnahmen durchführen.
Verkehrssicherung an den Arbeitsstellen.
Die Leistung ist, wie folgt beschrieben, auszuführen:
Die Baustellen ist mit allen der Örtlichkeit erforderlichen Verkehrs- und Hinweiszeichen zu kennzeichnen,
sowie mit allen erforderlichen Abschrankungs-, Schutz- und
Sicherheitseinrichtungen zu versehen.
Die Arbeiten können unter Vollsperrung des Weges durchgeführt werden. Der Auftraggeber wird die Grundstückseigentümer/Pächter über die bevorstehende Maßnahme informieren.
Alle Zeichen und Geräte sind in ausreichender Weise
elektrisch zu beleuchten.
Alle zur Aufstellung gelangenden Verbots-, Gebots-,
Warn- und Hinweiszeichen (z.B. für eine Abschrankung)
werden in rückstrahlender Ausführung gefordert.
Verkehrsrechtliche Anordnung einholen und zugehörige
Unterlagen erstellen.
Erforderliche Ortsbesichtigungen zur Erstellung der Planunterlagen für die verkehrsrechtliche Anordnung durchführen.
Anfallende Gebühren für verkehrsrechtliche Anordnung
für die Gesamtmaßnahme sind einzurechnen.
30 v. H. der Pauschale werden nach betriebsfertigem Aufbau,
20 v. H. nach Abbau der Verkehrssicherungseinrichtungen,
der Rest anteilig des Baufortschrittes berechnet.
Die Pauschale gilt für alle Leistungen
des Abschnittes 2 des Leistungsverzeichnisses.
Menge: 1,000 psch

**2.2.2 Stahlplatten auslegen Für Fahrzeuge * SLW 60 Länge 2,5 - 3,0 m * Breite 2 - 2,5 m Platten betreiben * Grdg. beseitigen**
Stahlplatten einschließlich der erforderlichen
Gründung nach statischen, konstruktiven, verkehrstechnischen und umweltschutztechnischen Erfordernissen
herstellen.
Brücke für den fließenden Verkehr,
Straßenverkehrslast = SLW 60
Länge der Stahlplatte über 2,5 bis 3,0 m.
Breite der Stahlplatte über 2,0 bis 2,5 m.
Stahlplatten einschließlich aller Einrichtungen während
der Bauzeit vorhalten, unterhalten und betreiben.
Stahlplatten einschließlich aller Einrichtungen sowie
Gründung beseitigen.
Menge: 1,000 St

#### Titel 2.3 Aufbruch- und Erdarbeiten

*Hinweis*
Für den Aushub bei jeder Position ist auf der Bereitstellungsfläche ein eigenes Haufwerk herzustellen, da gemäß Bodengutachten die Böden unterschiedliche Belastungen aufweisen können.

**2.3.1 Bitumenh.Befestigung fräsen ländl. Weg T 2-2,5cm nicht schadstoffbelastet 23kN/m3 Stoffe laden transp. LKW AN entsorgen AVV170302 Vergüt.Entsorg. AN**
STLB-Bau 2026-04 084
Teilabbruch der bitumenhaltigen Befestigung durch Fräsen, in ländliche Wegen, Tiefe über 2 bis 2,5 cm, nicht schadstoffbelastet,
Abfall ist nicht gefährlich, Flächen reinigen, nicht festhaftende Schichten lösen, Wichte des Abbruchstoffes DIN EN 1991-1-1 23 kN/m3, Ausführung erschütterungsarm DIN 4150, ohne Untergrundbeschädigung,
aufgenommene Stoffe sammeln, auf LKW des AN laden, transportieren, entsorgen, zum Lager oder zur Anlage nach Wahl des AN, Abfallschlüssel nach AVV (Abfallverzeichnis-Verordnung) 170302 Bitumengemische,
Einschneiden oder Abkanten wird gesondert vergütet,
Mengenermittlung nach Aufmaß,
Vergütung der Entsorgung übernimmt AN, Ausführung gemäß Einzelbeschreibung,
Einzelbeschreibungs-Nr '
'Fläche zwischen 70 und 80 m2'
'.
Menge: 80,000 m2

**2.3.2 Asphaltoberbau schneiden D 2-5cm**
STLB-Bau 2026-04 080
Asphaltoberbau schneiden, Dicke der Befestigung über 2 bis 5 cm, Ausführung mit Fugenschneidgerät,
Einzelbeschreibungs-Nr '
'schneiden von Einzellängen'
'.
Menge: 4,000 m

**2.3.3 Asphaltoberbau schneiden D 5-10cm**
STLB-Bau 2026-04 080
Asphaltoberbau schneiden, Dicke der Befestigung über 5 bis 10 cm, Ausführung mit Fugenschneidgerät,
Einzelbeschreibungs-Nr '
'schneiden von Einzellängen'
'.
Menge: 5,000 m

**2.3.4 Asphaltoberbau schneiden D 10-15cm**
STLB-Bau 2023-04 080
Asphaltoberbau schneiden, Dicke der Befestigung über 10 bis 15 cm, Ausführung mit Fugenschneidgerät,
Einzelbeschreibungs-Nr '
'schneiden von Einzellängen'
'.
Menge: 4,000 m

**2.3.5 abbrechen Bitumenh.Befestigung ländl. Weg nicht schadstoffbelastet 23kN/m3 D 10-20cm Geräteeinsatz mgl. Stoffe laden transp. LKW AN entsorgen AVV170302 Vergüt.Entsorg. AN**
STLB-Bau 2026-04 084
Teilabbruch der bitumenhaltigen Befestigung, in ländliche Wegen, nicht schadstoffbelastet,
Abfall ist nicht gefährlich, Wichte des Abbruchstoffes DIN EN 1991-1-1 23 kN/m3, Dicke über 10 bis 20 cm,
Geräteeinsatz ist möglich, max. Gesamtgewicht der Geräte ohne Beschränkung, Ausführung erschütterungsarm DIN 4150,
aufgenommene Stoffe sammeln, auf LKW des AN laden, transportieren, entsorgen, zum Lager oder zur Anlage nach Wahl des AN, Abfallschlüssel nach AVV (Abfallverzeichnis-Verordnung) 170302 Bitumengemische, Einschneiden oder Abkanten wird gesondert vergütet, Mengenermittlung nach Aufmaß,
Vergütung der Entsorgung übernimmt AN, Ausführung gemäß Einzelbeschreibung,
Einzelbeschreibungs-Nr '
'Aufbruch in Teilflächen'
'.
Menge: 1,000 m3

**2.3.6 Fläche mähen Schnittgut aufnehmen fördern auf LKW AN laden Wuchs-H bis 100cm**
STLB-Bau 2026-04 003
Bewachsene Fläche vor dem Abtragen mähen, Schnittgut aufnehmen, fördern und auf LKW AN laden, Wuchshöhe bis 100 cm, Ausführung gemäß Einzelbeschreibung,
Einzelbeschreibungs-Nr '
'Bewuchs: Gras und Sträucher,
Streifen 0,5 bis 1,0 m breit,
aufgenommene Stoffe sammeln, auf LKW des AN laden, transportieren, entsorgen, zum Lager oder zur Anlage nach Wahl des AN,
Vergütung der Entsorgung übernimmt AN'
'.
Menge: 400,000 m2

**2.3.7 Oberboden abtragen laden transp. LKW AN bis 6km BG1 Abtrag-H 10-20cm**
STLB-Bau 2026-04 003
Oberboden, profilgerecht abtragen und direkt auf LKW des AN laden, transportieren, Abfall ist nicht gefährlich, Transportweg bis 6 km, Bodengruppe 1 DIN 18915 (organisch), eine Bodengruppe, Abtragshöhe über 10 bis 20 cm, Mengenermittlung nach Aufmaß an der Entnahmestelle, Ausführung gemäß Einzelbeschreibung,
Einzelbeschreibungs-Nr '
'Boden abladen und auf Fläche des AG lagern.
Aushub in Streifen, Streifenbreite 0,5 bis 1,0 m'
'.
Menge: 100,000 m3

**2.3.8 Oberboden gelagert laden fördern auftragen 6km BG1 D 10-15cm**
STLB-Bau 2026-04 003
Oberboden, zwischengelagert, laden, fördern, profilgerecht auftragen, Förderweg bis 6 km, Bodengruppe 1 DIN 18915 (organisch), Auftragsdicke über 10 bis 15 cm, Mengenermittlung nach Aufmaß an der Auftragstelle, Ausführung gemäß Einzelbeschreibung,
Einzelbeschreibungs-Nr '
'Einbau hinter Bankett, Einbau in Streifen
mit unterschiedlichen Breite.
Bodenmaterial bis Klasse bis BM-0*/DK0'
'.
Menge: 30,000 m3

**2.3.9 Boden Weg lösen laden fördern lagern 6km**
STLB-Bau 2026-04 002
Boden für Wege, nach Abtrag des Oberbodens,
profilgerecht lösen, laden, fördern und lagern, Förderweg bis 6 km, Abfall ist nicht gefährlich,
Ausführung gemäß Einzelbeschreibung,
Einzelbeschreibungs-Nr '
'Siehe auch beiliegendes Bodengutachten.
Aushub in Teilflächen und Streifen bis zu 0,75m breit und bis 0,4m tief.
Aushub laden und auf Fläche des AG transportieren und lagern.'
'
Mengenermittlung nach Aufmaß an Abtragprofilen.
Menge: 150,000 m3

**2.3.10 Befestigung Landwirtschaftlichen Weg mit MG durchfräsen, Tiefe 0,30m, Breite 3,0 m bis 4,0m**
Befestigung Landwirtschaftlichen Weg mit MG durchfräsen,
ungebundene Schicht, inhomogen,
Unterbaumaterialien, natürlichen Gesteinskörnungen mit geeignetem
Gerät zur Homogenisierung fräsen.
Gefrästes Material bleibt vor Ort.
Breite der Fläche über 3,0 bis 4,0 m,
Frästiefe: bis 0,3 m,
Abrechnung nach Aufmaß.
Menge: 850,000 m2

**2.3.11 Auffüllung Straße lösen einbauen verdichten Einbau-H 0,4m**
Auffüllung für Straßen, ab Geländeoberfläche,
profilgerecht lösen, profilgerecht einbauen, verdichten, Einbauhöhe bis 0,4 m,
Ausführung gemäß Einzelbeschreibung,
Einzelbeschreibungs-Nr '
'Siehe auch beiliegendes Bodengutachten.
Wegebefestigung aus Mineralgemisch,
Breite ca. 3,0 m und Tiefe ca. 0,2 m profilgerecht ausheben.
Aushub beidseitig des vorhandenen Weges als Bodenverbesserung in die ausgehobenen Seitenstreifen, Breite ca. 0,75 m, profilgerecht einbauen und verdichten. Einbaustärke bis 0,3 m.
Wirtschaftsweg Nr. 2 (Ransgraben).'
'
Verformungsmodul mind. EV2 45 MPa
Mengenermittlung nach Aufmaß an Abtragprofilen.
Menge: 180,000 m3

**2.3.12**
Übermengen an ausgehobenem Mineralgemisch, das seitlich in die Wege nicht eingebaut werden kann, laden, fördern und lagern, Förderweg bis 6 km.
Als Zulage  zur Pos. "Auffüllung Straße lösen einbauen verdichten Einbau-H 0,4m".
Menge: 50,000 m3

**2.3.13 Boden liefern einbauen Weg verdichten Einbau-H 0,3m**
STLB-Bau 2026-04 002
Boden, liefern, profilgerecht einbauen, für Wege, verdichten, Einbauhöhe bis 0,3 m, Mengenermittlung nach Auftragprofilen, Ausführung gemäß Einzelbeschreibung,
Einzelbeschreibungs-Nr '
'Spezifische Anforderungen an den Ersatzboden gemäß Bodengutachten (Punkt 5, Tabelle 2) Bodenverbesserung.
Verformungsmodul mind. EV2 45 MPa'
'.
Menge: 5,000 m3

**2.3.14 Zulage zu den Erdarbeiten Handaushub * Mehraufwand**
Zulage zu den Erdarbeiten. Die Leistung wird nur nach
vorheriger Abstimmung mit der Bauleitung des AG berechnet.
Boden von Hand ausheben.
Berechnet wird der Mehraufwand für das erschwerte Lösen
und Laden des Bodens.
Menge: 5,000 m3

**2.3.15 Nachverdichten**
STLB-Bau 2026-04 080
Nachverdichten von Aufgrabungsstellen Ausführung in Teilflächen, Ausführung gemäß Einzelbeschreibung,
Einzelbeschreibungs-Nr '
'In den seitlichen vertieften Streifen. Breite ca. 0,75m.'
'
Arbeiten mit Gerät.
Menge: 450,000 m2

**2.3.16 Nachverdichten**
STLB-Bau 2026-04 080
Nachverdichten von Aufgrabungsstellen Ausführung in Teilflächen, Ausführung gemäß Einzelbeschreibung,
Einzelbeschreibungs-Nr '
'Bereich vorhandenem Weg aus Mineralgemisch. Nach Abtrag der oberen Schicht aus Mineralgemisch.
Breite ca. 3,0m.'
'
Arbeiten mit Gerät.
Menge: 850,000 m2

**2.3.17 Schicht frostunempfindl.mineral.Stoffe Gemisch SfM 0/16**
STLB-Bau 2026-04 080
Schicht aus frostunempfindlichen mineralischen Stoffen, aus Baustoffgemisch für Schichten aus frostunempfindlichen mineralischen Stoffen, natürliche Gesteinskörnung TL Gestein, Körnung 0/16, abgerechnet wird nach Auftragprofilen, Ausführung gemäß Einzelbeschreibung,
Einzelbeschreibungs-Nr '
'Material für Hinterfüllung von baulichen Anlagen liefern, einbauen und verdichten.
Einbau in Bankette, oberhalb der Frostschutzschicht.
In schmalen Streifen, Breite bis 50 cm.
Einbaustärke 5 bis 15 cm.
Verformungsmodul EV2 auf der Oberfläche min. 45 MN/m2.'
'.
Menge: 30,000 m3

**2.3.18 Oberboden nicht gefährlich AVV170504 schadstoffbelastet LKW AN transp. entsorgen Vergüt.Entsorg. AN BM-0*/(DK0)**
Oberboden
nicht gefährlich, Abfallschlüssel nach AVV (Abfallverzeichnis-Verordnung) 170504 Boden/Stein,
schadstoffbelastet,
Abfall eingestuft als '
'BM-0*/(DK0)'
'
gemäß Parameterliste '
'Siehe beiliegendes Bodengutachten.'
'
auf Gelände/Fläche des AG lagernd, laden, mit LKW des AN transportieren, entsorgen, max. Gesamtgewicht ohne Beschränkung, zum zugelassenem Lager oder zur Anlage nach Wahl des AN, Vergütung der Entsorgung übernimmt AN, Mengenermittlung nach Aufmaß, Ausführung gemäß Einzelbeschreibung,
Einzelbeschreibungs-Nr '
'Entfernung der Lagerfläche zur Baustelle bis 6 km'
'.
Menge: 140,000 t

**2.3.19 Abfall nicht gefährlich AVV170504 nicht schadstoffbelastet Haufwerksbeprobung LKW AN transp. entsorgen Vergüt.Entsorg. AN**
STLB-Bau 2026-04 087
Bau- und Abbruchabfälle, Boden, Steine und Baggergut,
nicht gefährlich, Abfallschlüssel nach AVV (Abfallverzeichnis-Verordnung) 170504 Boden/Stein,
nicht schadstoffbelastet, Zuordnung nach Haufwerksbeprobung, auf Gelände/Fläche des AG lagernd, laden, mit LKW des AN transportieren, entsorgen, max. Gesamtgewicht ohne Beschränkung, zum zugelassenem Lager oder zur Anlage nach Wahl des AN, Vergütung der Entsorgung übernimmt AN, Mengenermittlung nach Aufmaß, Ausführung gemäß Einzelbeschreibung,
Einzelbeschreibungs-Nr '
'Entfernung der Lagerfläche zur Baustelle bis 6 km.
Boden gemäß beiliegendem Bodengutachten.
Abfall eingestuft als BM-F0*/(DK0)'
'.
Menge: 50,000 t

**2.3.20 Abfall nicht gefährlich AVV170504 nicht schadstoffbelastet Haufwerksbeprobung LKW AN transp. entsorgen Vergüt.Entsorg. AN**
STLB-Bau 2026-04 087
Bau- und Abbruchabfälle, Boden, Steine und Baggergut,
nicht gefährlich, Abfallschlüssel nach AVV (Abfallverzeichnis-Verordnung) 170504 Boden/Stein,
nicht schadstoffbelastet, Zuordnung nach Haufwerksbeprobung, auf Gelände/Fläche des AG lagernd, laden, mit LKW des AN transportieren, entsorgen, max. Gesamtgewicht ohne Beschränkung, zum zugelassenem Lager oder zur Anlage nach Wahl des AN, Vergütung der Entsorgung übernimmt AN, Mengenermittlung nach Aufmaß, Ausführung gemäß Einzelbeschreibung,
Einzelbeschreibungs-Nr '
'Entfernung der Lagerfläche zur Baustelle bis 6 km.
Überschüssiges Mineralgemisch.
Abfall eingestuft als BM-F0*/(DK0)'
'.
Menge: 100,000 t

**2.3.21 Abfall nicht gefährlich AVV170504 nicht schadstoffbelastet Haufwerksbeprobung LKW AN transp. entsorgen Vergüt.Entsorg. AN**
STLB-Bau 2026-04 087
Bau- und Abbruchabfälle, Boden, Steine und Baggergut,
nicht gefährlich, Abfallschlüssel nach AVV (Abfallverzeichnis-Verordnung) 170504 Boden/Stein,
nicht schadstoffbelastet, Zuordnung nach Haufwerksbeprobung, auf Gelände/Fläche des AG lagernd, laden, mit LKW des AN transportieren, entsorgen, max. Gesamtgewicht ohne Beschränkung, zum zugelassenem Lager oder zur Anlage nach Wahl des AN, Vergütung der Entsorgung übernimmt AN, Mengenermittlung nach Aufmaß, Ausführung gemäß Einzelbeschreibung,
Einzelbeschreibungs-Nr '
'Entfernung der Lagerfläche zur Baustelle bis 6 km.
Boden gemäß beiliegendem Bodengutachten.
Abfall eingestuft als BM-F2/(DK1)'
'.
Menge: 50,000 t

**2.3.22 Abfall nicht gefährlich AVV170504 nicht schadstoffbelastet Haufwerksbeprobung LKW AN transp. entsorgen Vergüt.Entsorg. AN**
STLB-Bau 2026-04 087
Bau- und Abbruchabfälle, Boden, Steine und Baggergut,
nicht gefährlich, Abfallschlüssel nach AVV (Abfallverzeichnis-Verordnung) 170504 Boden/Stein,
nicht schadstoffbelastet, Zuordnung nach Haufwerksbeprobung, auf Gelände/Fläche des AG lagernd, laden, mit LKW des AN transportieren, entsorgen, max. Gesamtgewicht ohne Beschränkung, zum zugelassenem Lager oder zur Anlage nach Wahl des AN, Vergütung der Entsorgung übernimmt AN, Mengenermittlung nach Aufmaß, Ausführung gemäß Einzelbeschreibung,
Einzelbeschreibungs-Nr '
'Entfernung der Lagerfläche zur Baustelle bis 6 km.
Boden gemäß beiliegendem Bodengutachten.
Abfall eingestuft als BM-F3/(DK1)'
'.
Menge: 200,000 t

#### Titel 2.4 Tragschichten

**2.4.1 FSS ländl. Weg DPr1 EV2 80MPa 0/32 D 21cm**
STLB-Bau 2026-04 080
Frostschutzschicht ZTV SoB-StB, in ländlichen Wegen, Verdichtungsgrad mind. DPr 1, Verformungsmodul auf der Oberfläche mind. EV2 80 MPa, aus Baustoffgemisch für Frostschutzschicht, natürliche Gesteinskörnung TL Gestein, Körnung 0/32, Schichtdicke 21 cm, wasserdurchlässig, kf größer gleich 5 x 10 hoch minus 5 m/s, abgerechnet wird nach Auftragprofilen, Ausführung gemäß Einzelbeschreibung,
Einzelbeschreibungs-Nr '
'Die eingebauten Mengen sind zusätzlich durch
Lieferscheine nachzuweisen (Soll-Ist-Vergleich)'
'.
Menge: 280,000 m3

**2.4.2 Planum Weg Abweichung +/-2cm EV2 45MPa in Einzelflächen**
STLB-Bau 2026-04 002
Planum herstellen, für Wege, zulässige Abweichung von der Sollhöhe +/- 2 cm, Verformungsmodul mind. EV2 45 MPa, in Einzelflächen, Ausführung gemäß Einzelbeschreibung,
Einzelbeschreibungs-Nr '
'Feinplanum auf oberer Frostschutzschicht'
'.
Menge: 1300,000 m2

#### Titel 2.5 Bituminöse Schichten

**2.5.1 TS Asphalt ländl. Weg AC22TN Bindem. 50/70**
STLB-Bau 2026-04 080
Asphalttragschicht ZTV Asphalt-StB, in ländlichen Wegen, Mischgutart AC 22 T N, natürliche Gesteinskörnung TL Gestein, Mitverwendung von Asphaltgranulat ist zulässig, Bindemittel Straßenbaubitumen 50/70 TL Bitumen-StB und DIN EN 12591, abgerechnet wird nach Wiegekarten.
Menge: 1,000 t

**2.5.2 Asphalttragdeckschicht Fahrbahn AC16TD Bindem. 70/100 D 14cm mit Fertiger**
STLB-Bau 2026-04 080
Asphalttragdeckschicht, in Fahrbahnen, Mischgutart AC 16 TD, natürliche Gesteinskörnung TL Gestein, Bindemittel Straßenbaubitumen 70/100 TL Bitumen-StB und DIN EN 12591, Hohlraumgehalt 1 bis 3 Vol.-% Schichtdicke 14 cm, Einbau mit Fertiger, Ausführung gemäß Einzelbeschreibung,
Einzelbeschreibungs-Nr '
'Die eingebauten Massen sind zusätzlich durch Lieferscheine nachzuweisen (Soll-Ist-Vergleich)'
'.
Menge: 1000,000 m2

**2.5.3 Bitumenh.Bindem. aufsprühen 0,3-0,4kg/m2 C40B5-S gefräst**
STLB-Bau 2026-04 080
Bitumenhaltiges Bindemittel aufsprühen, ZTV Asphalt-StB, 0,3 bis 0,4 kg/m2, lösemittelhaltige Bitumenemulsion C40B5-S TL BE-StB und DIN EN 13808, in Teilflächen, auf gefrästen Ausführung gemäß Einzelbeschreibung,
Einzelbeschreibungs-Nr '
'Verschmutzte Unterlage bzw. einzelne verschmutzte Stellen vorher reinigen.
Kehrgut aufnehmen direkt laden, auf LKW des AN laden, transportieren, entsorgen,
Vergütung der Entsorgung übernimmt AN
Fläche über 70 bis 80 m2'
'.
Menge: 80,000 m2

**2.5.4 Asphaltbetondeckschicht AC11DN D 4cm Bindem. 50/70 mit Fertiger**
STLB-Bau 2026-04 080
Asphaltdeckschicht aus Asphaltbeton, ZTV Asphalt-StB, Mischgutart AC 11 D N, natürliche Gesteinskörnung TL Gestein, Schichtdicke 4 cm, Bindemittel Straßenbaubitumen 50/70 TL Bitumen-StB und DIN EN 12591, Einbau in Teilflächen, Einbau mit Fertiger, Ausführung gemäß Einzelbeschreibung,
Einzelbeschreibungs-Nr '
'Einbau im Bereich Einmündung.
Flächen über 70 bis 80 m2'
'.
Menge: 80,000 m2

**2.5.5 Deckschicht Asphaltbeton abstumpfen Brechsand/Splitt 1/3 0,5-1kg/m2 einwalzen**
STLB-Bau 2026-04 080
Deckschicht aus Asphaltbeton gemäß ZTV Asphalt-StB abstumpfen mit Baustoffgemisch für Oberflächenbehandlung, Körnung 1/3 aus natürlichen gebrochenen Gesteinskörnungen (Brechsand-Splitt-Gemisch), Abstreumenge 0,5 bis 1 kg/m2, mit glatter Walze einwalzen, erkaltete Decke abkehren, Ausführung gemäß Einzelbeschreibung,
Einzelbeschreibungs-Nr '
'Nicht gebundene Abstreukörnung aufnehmen direkt laden, auf LKW des AN laden, transportieren, entsorgen,
Vergütung der Entsorgung übernimmt AN'
'.
Menge: 1100,000 m2

**2.5.6 Naht auffräsen ausräumen Deckschicht Asphaltbeton B 15mm T 40mm**
STLB-Bau 2026-04 080
Naht ZTV Fug-StB in Asphaltschicht mit zwangsgeführtem Fugenschneider als Fugenspalt auffräsen und ausräumen, Ausführung in der Deckschicht, aus Asphaltbeton, Fugenbreite 15 mm, Fugentiefe 40 mm, Ausführung gemäß Einzelbeschreibung,
Einzelbeschreibungs-Nr '
'Längs- und Queranschlüsse.
Einzellängen mit unterschiedlichen Längen'
'.
Menge: 10,000 m

**2.5.7 Fuge füllen Bit.-vergussmasse B 15mm T 45mm**
STLB-Bau 2026-04 080
Fuge ZTV Fug-StB in Asphaltschicht, Fugenspalt säubern und trocknen, Fugenwandung mit Voranstrichmittel vorbehandeln, Fugenraum bis max. 15 mm unter Oberkante mit komprimierbarem, bis 200 Grad C standfesten Füllstoff ausfüllen, mit kraftstoffresistenter Bitumenvergussmasse TL Fug-StB füllen, Fugenbreite 15 mm, Fugentiefe 45 mm, Ausführung gemäß Einzelbeschreibung,
Einzelbeschreibungs-Nr '
'Längs- und Querfugen,
Fuge zwischen Asphalt.
Fugenmasse des Typs N2'
'.
Menge: 10,000 m

### Abschnitt 3 Abschnitt 3 - Hauptfriedhof

#### Titel 3.1 Wegebauarbeiten

**3.1.1 Asphalt einschneiden**
Vorhandene Asphaltdecke mittels Fugenschneidgerät in
geradlinigem Schnittverlauf einschneiden, Schnitttiefe 5
bis 10cm. Wegbreiten 3,0m. Ausführung in Teillängen.
Menge: 8,000 m
Kostengruppe - DIN 276/2008: 212

**3.1.2 Wurzeln ausgraben und entsorgen**
Wurzeln im Wegebereich, D größer 5 cm, die nicht erhalten werden
können, im Zuge der Aushubarbeiten entlang der Randeinfassung mit scharfer Säge glatt abtrennen. Schnittflächen des verbleibenden Wurzelkörpers fachgerecht mit Hilfe eines Wundverschlussmittels behandeln.

Arbeitstiefe bis ca. 0,5m unter OK Gelände, alle abgeschnittene Wurzelenden unter dem Gehweg vollständig ausgraben, aufnehmen und ordnungsgemäß entsorgen, einschl. Entsorgungsgebühren, Abrechnung nach Wiegeschein.

Alle aufgefundenen Wurzeln Durchmesser größer 2cm dürfen nur nach
Rücksprache mit der BL gekappt werden, Wurzeln größer 5 cm sind zu behandeln. Starkwurzeln sind im boden zu belassen und zu schützen.
Menge: 1,000 m³
Kostengruppe - DIN 276/2008: 214

**3.1.3 Säubern der Asphaltdeckschicht**
Säubern der Asphaltdeckschicht mithilfe eines Hochdruck Spül-/Saugwangens einschl. aller erforderlichen Maschinen und Materialien. Evtl. Anfallende Genehmigungen und Kosten sind einzurechnen.
Menge: 400,000 m²
Kostengruppe - DIN 276/2008: 521

**3.1.4 Polymermodifizierte Bitumenemulsion 350g/m²**
Liefern und mit Spritrampe/Spritzmaus gleichmäßig aufbringen einer polymermodifizierten Bitumenemulsion auf gesäuberte Asphaltdeckschicht einsch. aller Nebenarbeiten.
Ansprühmenge C60BP4-S 350g/m²
Menge: 400,000 m²
Kostengruppe - DIN 276/2008: 521

**3.1.5 Asphaltdeckschicht AC 8 DN liefern, einbauen 3cm**
Asphalttragdeckschicht
ZTV  Asphalt-StB in aktuellster Fassung, in Geh- und Radwegen, Mischgutart
AC 8 DN, Bindemittel Straßenbaubitumen 70/100 TL
Bitumen-StB und DIN EN 12591, homogen gemischt, liefern
und höhengerecht zwischen Randeinfassungen einbauen,
Schichtdicke im Schnitt 3.5cm
Menge: 400,000 m²
Kostengruppe - DIN 276/2008: 521

**3.1.6 Vorbereiten senkrechter Schnittkanten**
Senkrecht gergestellte Schnittkanten reinigen, ggf. trocknen, mit bitumenhaltigem Bindemittel gut deckend streichen und trocknen lassen.
Menge: 8,000 m
Kostengruppe - DIN 276/2008: 521

**3.1.7 Fugenfüllung herstellen**
Fugenfüllung herstellen
Längs- und Querfuge in der Asphaltdeckschicht.
Einzellängen bei Quernähten: bis ca. 3.0 m
Einzellängen bei Längsnähten: bis ca. 150.0 m
Die Ausführung erfolgt in mehreren Bauabschnitten.
Fugenspalttiefe: 35mm
Fugenspaltbreite: 10mm
In die Position einzukalkulieren und zu beachten ist:
- schonendes Vorbereiten der Vergussmasse
- Herstellhinweise für die Fugenvergussmasse
- Bei warmer Witterung muss der endgültige Spiegel der kalten Vergussmasse in gleicher Höhe mit der angrenzenden Fahrbahn liegen, da die Fuge jetzt die geringste Breite besitzt.
- Bei kalter Witterung und entsprechend größerem Fugenraum soll der Vergussmassenspiegel 2 bis 3 mm tiefer liegen, um eine Herauspressen bei warmer Witterung zu vermeiden.
Mit heiß verarbeitbarer elastischer Fugenmasse Typ N1.
Menge: 8,000 m
Kostengruppe - DIN 276/2008: 521

**3.1.8 Abstreu 1/3 liefern und einbauen**
Abstreu Magergruß, Splitt 1/3 in Mischung mit Bitumen liefern und einbauen zur Abstumpfung der Asphalttragdeckschicht der Vorposition. Überschüssiges, loses Material ist aufzunehmen und zu entsorgen.
Menge: 400,000 m²
Kostengruppe - DIN 276/2008: 521
